# Felssicherung Burgfrieden u. Burgberg
Angebotsaufforderung (GAEB DA XML 3.3, DA83)
Projekt: 2507-50
Währung: EUR
Erstellt mit: GXML Toolbox V3.3 R20220330, ORCA AVA 27 27.00.00, 14.09.2026

## 00 Reichsburg Cochem, Steinschlag am Burgberg

### Titel 00 Reichsburg Cochem, Steinschlag am Burgberg

#### Untertitel 00.00 BAUSTELLENEINRICHTUNG

**00.00.0001 Baustelle einrichten Saemtl.LV-Abschn.**
StL-Nr. 0310111001
Geraete, Werkzeuge und sonstige Betriebsmittel, die zur
vertragsgemaessen Durchfuehrung der Bauleistungen erforderlich sind, auf die Baustelle bringen, bereitstellen und - soweit der Geraeteeinsatz nicht gesondert berechnet wird - betriebsfertig aufstellen einschl. der
dafuer notwendigen Arbeiten. Die erforderlichen festen
Anlagen herstellen. Baubueros, Unterkuenfte, Werkstaetten, Lagerschuppen und dgl., soweit erforderlich, antransportieren, aufbauen und einrichten. Strom-, Wasser-, Fernsprechanschluss sowie Entsorgungseinrichtungen und dgl. fuer die Baustelle, soweit erforderlich,
herstellen. Bei Bedarf Zufahrtswege zur Baustelle sowie
Lagerplaetze, sonstige Platzbefestigungen und Wege im
Baustellenbereich anlegen. Oberbodenarbeiten einschl.
Beseitigen von Aufwuchs fuer die Baustelleneinrichtung,
soweit erforderlich, ausfuehren. Flaechen beschaffen,
sofern die vom AG zur Verfuegung gestellten nicht ausreichen. Kosten fuer Vorhalten, Unterhalten und Betreiben der Geraete, Anlagen und Einrichtungen einschl.
Mieten, Pacht, Gebuehren und dgl. werden nicht mit dieser Pauschale, sondern mit den Einheitspreisen der betreffenden Teilleistungen verguetet. Soweit nicht fuer
bestimmte Leistungen (z.B. Bedarfsleistungen) fuer das
Einrichten der Baustelle gesonderte Positionen im Leistungsverzeichnis enthalten sind, gilt die Pauschale
fuer alle Leistungen
saemtlicher Abschnitte des Leistungsverzeichnisses.
Menge: 1,000 Psch

**00.00.0002 Baustelle raeumen Saemtl.LV-Abschn.**
StL-Nr. 0310111501
Baustelle von allen Geraeten, Anlagen, Einrichtungen
und dgl. raeumen. Benutzte Flaechen und Wege entsprechend dem urspruenglichen Zustand unter Wahrung der
landschaftspflegerischen Belange ordnungsgemaess herrichten. Verunreinigungen beseitigen. Soweit nicht fuer
bestimmte Leistungen (z.B. Bedarfsleistungen) fuer das
Raeumen der Baustelle gesonderte Positionen im Leistungsverzeichnis enthalten sind, gilt die Pauschale
fuer alle Leistungen
saemtlicher Abschnitte des Leistungsverzeichnisses.
Menge: 1,000 Psch

*Hinweis: Für die Felsberäumung.*
Für evtl. Felsberäumug und Überprüfung.
Hilfsmittel wie Bohrhammer, Motorsäge usw. sind in den
EP einzurechnen.

**00.00.0003 Verrechnungssatz fuer Arbeitskraft Facharbeiter**
StL-Nr. 0310191024
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Facharbeiter.
Menge: 100,000 h

*Hinweis: Arbeitsgerüst/Kran/Hubschrauber wird nur einmal vergütet.*
Die Bereitstellung von Arbeitsgerüsten, Kran (oder mehreren Kränen) und/oder der Einsatz eines Hubschraubers erfolgen mit einmaliger Vergütung für alle Leistungen dieses LV.

**00.00.0004 Arbeitsgerüst/Kran/Hubschrauber**
Arbeitsgerüst/Kran/Hubschrauber liefern und herstellen.
Arbeitsgerüst/Kran/Hubschrauber, ggf. einschließlich der Gründung nach
statischen, konstruktiven und sicherheitstechnischen
Erfordernissen herstellen, ggf. am Einsatzort umsetzen,
Ausführungsart nach Wahl des AN.
Bauhöhe nach Örtlichkeit.
Erforderliche Einrichtungen zum Schutz der Umwelt
einbauen, vorhalten, unterhalten und ggf. betreiben und
beseitigen. In diese OZ sind Kosten für alle Hilsmittel, etc.einzurechnen. Weitere Kosten für
Arbeitsgerüste,-bühnen,Kran,Hubschrauber oder Baubehelfe etc. werden nicht
gesondert vergütet und sind in diese OZ
einzurechnen.
Menge: 1,000 Psch

#### Untertitel 00.01 VERKEHRSSICHERUNG

**00.01.0001 Verkehrssich. läng. Dauer aufbauen Arbeitsstelle Verk.konzept AG außer Kraft ges. Anordnung Unt. AG**
StL-Nr. 2110510512100199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder außer Kraft setzen wird gesondert vergütet.
Verkehrsrechtliche Anordnung nach Unterlagen des AG
einholen und zugehörige Unterlagen erstellen. Erforderliche Ortsbesichtigungen zur Erstellung der Planunterlagen für die verkehrsrechtliche Anordnung durchführen.
Anfallende Gebühren '.werden separat mit der
Straßenverkehrsbehörde abgerechnet.'
Menge: 1,000 Psch

**00.01.0002 Verkehrssich. läng. Dauer vorhalten wie Vorposition**
StL-Nr. 2110511010
Verkehrssicherung längerer Dauer vorhalten, warten, instand setzen und betreiben. Vorübergehende Verkehrssicherungsmaßnahmen durchführen. Die Kontrolle der Verkehrssicherung wird gesondert vergütet.
Verkehrssicherung wie in Vorposition beschrieben.
Menge: 180,000 d

*Hinweis: LSA dient zur temporären Sperrung der Bundesstraße 49 in*
LSA dient zur temporären Sperrung der Bundesstraße 49 in Cochen, für den evtl. Einsates eines Hubschraubers.

**00.01.0003 Transp. LSA f. Engst. aufb. u. abb. LSA Typ C Verbind. Wahl AN Entf.ü.150bis200m Versorg. Wahl AN VTU erstellen**
*** Bedarfsposition mit GB
StL-Nr. 21105505214101
Transportable Lichtsignalanlage (LSA) für Engstelle
einschließlich Energieversorgung aufbauen, in Betrieb
nehmen und abbauen. Vorhalten, Kontrolle, Wartung, In-
standsetzung und Betreiben werden gesondert vergütet.
Vorübergehende Verkehrssicherungsmaßnahmen durchführen.
70 v. H. des Preises werden nach betriebsfertigem Aufbau, der Rest nach Abbau vergütet.
LSA Typ C, verkehrsabhängige Steuerung.
Verbindung nach Wahl des AN.
Entfernung der Signalgeberstandorte über 150,00 m bis
200,00 m.
Energieversorgung nach Wahl des AN.
Verkehrstechnische Unterlage bestehend aus Signallageplan, Berechnungen, Zwischenzeitenmatrix, Signalzeitenplan erstellen.
Menge: 1,000 St

**00.01.0004 Transport. Lichtsignalanlage vorh. wie Vorposition**
*** Bedarfsposition mit GB
Transportable Lichtsignalanlage (LSA) vorhalten, warten, instand setzen und betreiben. Vorübergehende Verkehrssicherungsmaßnahmen durchführen. Die Kontrolle
wird gesondert vergütet.
Transportable LSA wie in Vorposition beschrieben.
Menge: 50,000 d

*Hinweis: Verrechnungssatz für die Bedienung der Ampelanlage.*
Verrechnungssatz für die Bedienung der Ampelanlage.
Auf Anweisung des AG

**00.01.0005 Verrechnungssatz fuer Arbeitskraft Facharbeiter**
*** Bedarfsposition mit GB
StL-Nr. 0310191024
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Facharbeiter.
Menge: 50,000 h

#### Untertitel 00.02 VORARBEITEN

*Hinweis: Hecken u. Buschwerk sind in einer Höhe bis zu 40-70 m*
Hecken u. Buschwerk sind in einer Höhe bis zu 40-70 m
(Senkrecht gemessen) von OK-Straße.
Mehraufwand ist in die jeweilige Position einzurechenPosition einzurechen.

**00.02.0001 Strauchbestand roden Höhe über 2-3 m S.Abr. Verw. AN**
StL-Nr. 24106010200001
Strauchbestand und sonstiger Aufwuchs bis 0,10 m Stammdurchmesser, in 1,00 m Höhe über dem Erdboden gemessen,
mit Wurzelwerk roden. Abrechnung nach Fläche der
größten Ausdehnung des Strauchwerks.
Mittlere Höhe über 2,00 bis 3,00 m.
Schlagabraum nach Wahl des AN verwerten.
Menge: 500,000 m2

**00.02.0002 Strauchbestand roden Höhe über 2-3 m S.Abr.schichten**
StL-Nr. 24106010200005
Strauchbestand und sonstiger Aufwuchs bis 0,10 m Stammdurchmesser, in 1,00 m Höhe über dem Erdboden gemessen,
mit Wurzelwerk roden. Abrechnung nach Fläche der
größten Ausdehnung des Strauchwerks.
Mittlere Höhe über 2,00 bis 3,00 m.
Schlagabraum innerhalb der Baustelle nach Unterlagen
des AG auf Haufen bis 3,00 m Höhe schichten.
Menge: 750,000 m2

**00.02.0003 Bäume fällen ohne Roden DU über 0,3-0,5 m Holz Verwert. AN S.Abr.Verwert. AN**
StL-Nr. 211060292911
Bäume fällen, höchstens 0,25 m über dem Erdboden
absägen. Gemessen wird der Durchmesser 1,00 m über dem
Erdboden. Wurzelstöcke roden bzw. ausfräsen wird gesondert vergütet.
Durchmesser über 0,30 bis 0,50 m.
Neigung der Fläche 'Steilhang sie Baubeschreibung..'
Gesamtes Holz nach Wahl des AN verwerten.
Schlagabraum nach Wahl des AN verwerten.
Menge: 10,000 St

**00.02.0004 Baufeldfläche vorbereiten Zauntrasse herrichten**
Loses Felsmaterial, Strauch- und Astwerk im Baufeld
aufnehmen. Im Böschungsverlauf mit dem AG die Zauntrasse festlegen und herrichten.
Anfallende Entsorgungsmassen werden nicht gesondert
vergütet.
Menge: 1,000 Psch

*Hinweis: Bestehender Fangzaun steht hinter*
Bestehender Fangzaun steht hinter
Burgfrieden 54. Andienung der Baustelle
wird nicht gesondert vergütet, eine Besichtigung ist
unabdingbar!!

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
**00.02.0005 Stahlkonstruktion abbrechen**
StL-Nr. 211200179900
Stahlkonstruktion nach Unterlagen des AG abbrechen und
nach Wahl des AN verwerten.
Bauteil 'bestehnder Fangzaun/Netz'
Abbruch 'inkl. Verankerung..'
Menge: 1,000 Psch

**00.02.0006 Zaun aufnehmen Pfosten Stahl Abstand3,00-4,00m Pfosten in Boden Material verwert.**
StL-Nr. 2112810199231001
Zaun aufnehmen, einschließlich Verstrebungen.
Zaun 'Fangzaun..'
Zaunhöhe '.ca. 4.00m.'
Pfosten aus Stahl.
Pfostenabstand über 3,00 bis 4,00 m.
Pfosten in Boden.
Ausgebautes Material nach Wahl des AN verwerten.
Menge: 25,000 m

*Hinweis: Felsschutt lagert in versch. teilbereichen, hinter Fangzaun*
Felsschutt lagert in verschiedenen Teilbereichen:
Hinter Fangzaun, im Böschungsbereich und auf dem Sepentinenweg.
Nach Anweisung des AG

Der Felsschutt lagert in verschiedenen Teilbereichen: im Böschungsbereich sowie jeweils hinter den Fangzäunen.

**00.02.0007 Beräumung und Entsorgung v. Boden und Felsschutt**
Felsschutt und Boden zerkleinern, beräumen, aus der Böschung entfernen und nach Wahl des AN fachgerecht verladen, abtransportieren und verwerten bzw. entsogen.

Felsblöcke bis 500 kg.
Einzurechnen sind sämtliche Erschwernisse aus Arbeiten in der Böschung.
Die Abrechnung erfolgt nach Wagenaufmaß oder Big Pack.
Menge: 40,000 m3

*Hinweis: Altholz lagert oberhalb der Stützwand Oberer Weg.*
Das Altholz lagert oberhalb der Stützwand "Oberer Weg". Das Zerkleinern des vorhandenen Altholzes ist in diese Position einzurechnen.

**00.02.0008 Vorhandenes Altholz Verw.**
Altholz aufnehmen und ordnungsgemäß entsorgen. Abgerechnet wird in m3 vorhandenes Schnittgut.
Schnittgut nach Wahl des AN verwerten.
Menge: 20,000 m3

#### Untertitel 00.03 FELSSICHERUNGS-UND ZAUNARBEITEN

*Hinweis: Der Zaun wird in mehreren Abschnitten aufgebaut.*
Der Zaun wird in zwei Abschnitten aufgebaut.
Oberer Weg 1 + Stützwand entlang Oberer Weg
(siehe Bilder)

**00.03.0001 Steinschlagschutzzaun liefern und**
Steinschlagschutzzaun liefern und montieren.

Systemfangezaun
Min. Energieaufnahme im ganzen System: 250 kj
Zaunhöhe: 3,00 m
Stützenabstand: i.M. 10,00 m
Sützenprofil: HEA-100 feuerverzinkt.
Gelenkiger Stützenfuß mit Zug- und Druckanker.
Anzahl der Zaunabschnitte: 2 (Zaunlängen 50 m + 10m).

Verankerung der Stützen
Im Lockermaterial
Herstellen eines Ausgleichsfundament:
mind. Abmessungen: BxLxH= 0,3 x 0,8 x 0,2 m,
Betonqualität C20/25, Vorderkante auf Geländehöhe, gem.
Systemplan des Herstellers

Verankerung: mit Vollverbundanker Typ GEWI, Durchmesser
28 mm oder Injektionsbohranker ISCHEBECK 30/11.
Anker werden gesondert vergütet.

Verankerung der Tragseile und bergseitigen Abspannseile: mit Vollverbundanker Typ GEWI, Durchmesser
28 mm oder Injektionsbohranker ISCHEBECK 30/11.
Anker werden gesondert vergütet.

Verankerung: Seitenanker nach Zeichnung anbringen inkl.
sämtlichen Befestigungsmaterialien.

Hauptnetz: Systemfangezaun
Oberflächenbehandlung: dickverzinkt (250g/m2)
Maximale Maschenweite: 135x135 mm
Seilstärke 6 mm
Verbindungen zu den Tragseilen: geschlauft
Verbindungen zu den Randstützen: Randseil d=10mm
Netzteile untereinander 5/16 Zoll Schäkel
Verbindungskomponente
Oberes u. unteres Tragseil: Seilkonstruktion 6x19 S+IWRC
d= 16 mm nach DIN EN 12
385 T 4 verzinkt

Bergseitige Abspannseile: 6 x 19S d=12 mm
Seilendverbindungen: einseitig verpresst oder mit
Drahtseilklemmen verbügelt.
Seilverbindungen über 3/4 u.7/8 Zoll Schäkel.

Energieabsorbierungselemente
für obere und untere Tragseile

Funktionsart: Energieumwandlung, plastische Verformung
Position: in Ankernähe, so dass Austausch ohne Umlegen
des Verbau möglich ist;
Menge: 60,000 m

*Hinweis: GEWI-Anker für Fangzaun 250 kj*

**00.03.0002 Vollverbundanker L=3,00 m Länge 3,00 m**
Vollverbundanker Typ GEWI, Durchmesser 28 mm oder
gleichw.
inkl. aller Hilfsteile (Muffen,
"Fels", Mindestbohrdurchmesser: 70 mm.
Einschl. Bohren und verpressen.
Verpressmenge 25kg/m  (PZ 35, CEM I 32,5 R)
Nachverpressschlauch und Durchführung der
Nachverpressung, einschl. Führung eines Bohrprotokolls
nach Vorgabe des AG und Dokumentation der
Injektionsverläufe (Verpresszeit und -menge). Das
Verpressen erfolgt von unten nach oben. Das  Bohren
erfolgt inkl. der erforderlichen Anseilarbeiten. Die
genauen Bohrpunkte werden gemeinsam vom AN in
Abstimmung mit dem AG vor Ort festgelegt.
Abgerechnet wird ausschließlich die im Boden bzw. Fels
eingebundene Ankerlänge. Ein Überstand wird nicht
gesondert vergütet.
Länge der Nägel 3,00 m,
Menge: 30,000 St

**00.03.0003 Injektionsbohranker L=3,00 m Länge 3,00 m**
Felsnagel Typ IBO 30/11 mm, Zugpfahl 4,00 ST
Bohr- und Injektionsnagel (z.B. Ischebeck Titan o.vgl.)
nach DIN 21521 mit bauaufsichtlicher Zulassung,
feuerverzinkt, Durchmesser 30/11
mm oder gleichwertig entsprechend statischen und
konstruktiven Erfordernissen liefern, einbauen und
verpressen, einschl. verlorener Bohrkrone d = 70 mm
(gehärtete Festgesteinskrone), Kupplungsmuttern,
Abstandhaltern.
Einschließlich Fuß- und
Kopfausbildung.Drehschlagend gebohrt, ohne Verrohrung
(Bodenklasse 3-7), jedoch mit Stützflüssigkeit gemäß
Zulassung (kalkulativer Zementverbrauch: 25 kg
Portlandzement CEM II /B - S 32,5 R PZ 35) pro Meter
Ankerlänge). Einschl. Führung eines Bohrprotokolls nach
Vorgabe des AG und Dokumentation der Injektionsverläufe
(Verpresszeit und -menge) Lage, Neigung und
Einbindetiefe der Bohrungen nach Angaben des AG. Das
Abstecken der Bohrpunkte wird nicht gesondert vergütet
und ist in den Preis mit einzurechnen.
Die genauen Bohrpunkte werden gemeinsam vom AN in
Abstimmung mit dem AG vor Ort festgelegt. Fuß- und
Kopfausbildung werden nicht gesondert
vergütet. Abgerechnet wird ausschließlich die im Boden
bzw. Fels eingebundene Ankerlänge. Ein Überstand wird
nicht gesondert vergütet.
Bohrung: schräg bzw. nach Angabe des AG
Durchmesser: 30/11 mm
Einbindetiefe: 3,0 m
Mindestbohrdurchmesser: 70 mm
Menge: 15,000 St

*Hinweis: Der Zaun wird in mehreren Abschnitten aufgebaut.*
Der Zaun wird in mehreren Abschnitten aufgebaut.
Hangbereich hinter Burgfrieden 54

**00.03.0004 Steinschlagschutzzaun liefern und**
Steinschlagschutzzaun liefern und montieren.

Systemfangezaun
Min. Energieaufnahme im ganzen System: 250 kj
Zaunhöhe: 3,00 m
Stützenabstand: i.M. 10,00 m
Sützenprofil: HEA-100 feuerverzinkt.
Gelenkiger Stützenfuß mit Zug- und Druckanker.
In Mehreren Abschnitten.

Verankerung der Stützen
Im Lockermaterial
Herstellen eines Ausgleichsfundament:
mind. Abmessungen: BxLxH= 0,3 x 0,8 x 0,2 m,
Betonqualität C20/25, Vorderkante auf Geländehöhe, gem.
Systemplan des Herstellers

Verankerung: mit Vollverbundanker Typ GEWI, Durchmesser
28 mm oder Injektionsbohranker ISCHEBECK 30/11.
Anker werden gesondert vergütet.

Verankerung der Tragseile und bergseitigen Abspannseile: mit Vollverbundanker Typ GEWI, Durchmesser
28 mm oder Injektionsbohranker ISCHEBECK 30/11.
Anker werden gesondert vergütet.

Verankerung: Seitenanker nach Zeichnung anbringen inkl.
sämtlichen Befestigungsmaterialien.

Hauptnetz: Systemfangezaun
Oberflächenbehandlung: dickverzinkt (250g/m2)
Maximale Maschenweite: 135x135 mm
Seilstärke 6 mm
Verbindungen zu den Tragseilen: geschlauft
Verbindungen zu den Randstützen: Randseil d=10mm
Netzteile untereinander 5/16 Zoll Schäkel
Verbindungskomponente
Oberes u. unteres Tragseil: Seilkonstruktion 6x19 S+IWRC
d= 16 mm nach DIN EN 12
385 T 4 verzinkt

Bergseitige Abspannseile: 6 x 19S d=12 mm
Seilendverbindungen: einseitig verpresst oder mit
Drahtseilklemmen verbügelt.
Seilverbindungen über 3/4 u.7/8 Zoll Schäkel.

Energieabsorbierungselemente
für obere und untere Tragseile

Funktionsart: Energieumwandlung, plastische Verformung
Position: in Ankernähe, so dass Austausch ohne Umlegen
des Verbau möglich ist;
Menge: 60,000 m

*Hinweis: GEWI-Anker für Fangzaun 250 kj*

**00.03.0005 Vollverbundanker L=3,00 m Länge 3,00 m**
Vollverbundanker Typ GEWI, Durchmesser 28 mm oder
gleichw.
inkl. aller Hilfsteile (Muffen,
"Fels", Mindestbohrdurchmesser: 70 mm.
Einschl. Bohren und verpressen.
Verpressmenge 25kg/m  (PZ 35, CEM I 32,5 R)
Nachverpressschlauch und Durchführung der
Nachverpressung, einschl. Führung eines Bohrprotokolls
nach Vorgabe des AG und Dokumentation der
Injektionsverläufe (Verpresszeit und -menge). Das
Verpressen erfolgt von unten nach oben. Das  Bohren
erfolgt inkl. der erforderlichen Anseilarbeiten. Die
genauen Bohrpunkte werden gemeinsam vom AN in
Abstimmung mit dem AG vor Ort festgelegt.
Abgerechnet wird ausschließlich die im Boden bzw. Fels
eingebundene Ankerlänge. Ein Überstand wird nicht
gesondert vergütet.
Länge der Nägel 3,00 m,
Menge: 30,000 St

**00.03.0006 Injektionsbohranker L=3,00 m Länge 3,00 m**
Felsnagel Typ IBO 30/11 mm, Zugpfahl 4,00 ST
Bohr- und Injektionsnagel (z.B. Ischebeck Titan o.vgl.)
nach DIN 21521 mit bauaufsichtlicher Zulassung,
feuerverzinkt, Durchmesser 30/11
mm oder gleichwertig entsprechend statischen und
konstruktiven Erfordernissen liefern, einbauen und
verpressen, einschl. verlorener Bohrkrone d = 70 mm
(gehärtete Festgesteinskrone), Kupplungsmuttern,
Abstandhaltern.
Einschließlich Fuß- und
Kopfausbildung.Drehschlagend gebohrt, ohne Verrohrung
(Bodenklasse 3-7), jedoch mit Stützflüssigkeit gemäß
Zulassung (kalkulativer Zementverbrauch: 25 kg
Portlandzement CEM II /B - S 32,5 R PZ 35) pro Meter
Ankerlänge). Einschl. Führung eines Bohrprotokolls nach
Vorgabe des AG und Dokumentation der Injektionsverläufe
(Verpresszeit und -menge) Lage, Neigung und
Einbindetiefe der Bohrungen nach Angaben des AG. Das
Abstecken der Bohrpunkte wird nicht gesondert vergütet
und ist in den Preis mit einzurechnen.
Die genauen Bohrpunkte werden gemeinsam vom AN in
Abstimmung mit dem AG vor Ort festgelegt. Fuß- und
Kopfausbildung werden nicht gesondert
vergütet. Abgerechnet wird ausschließlich die im Boden
bzw. Fels eingebundene Ankerlänge. Ein Überstand wird
nicht gesondert vergütet.
Bohrung: schräg bzw. nach Angabe des AG
Durchmesser: 30/11 mm
Einbindetiefe: 3,0 m
Mindestbohrdurchmesser: 70 mm
Menge: 15,000 St

**00.03.0007 Abrollschutz aus hochfestem Stahldrahtgeflecht**
Abrollschutz aus hochfestem Stahldrahtgeflecht.
Bauhöhe 1,5 m, Einbindetiefe in Boden und Fels mind.1,50 m.
Abstand Stütze (Steherabstand) = 2,5 m. Einschl. Abspannung jeder Stütze bergseits: V-förmig
auf feldmittig gelegenen Felsnagel.
Alle Stahlbauteile (einschließlich Verbindungsmittel) mit Korrosionsschutz mind. Klasse B nach
DIN EN 10244-2
Freilaufende Seilführung des unteren Tragseils und des Zwischenseils entsprechend Unterlagen
des AG.
Drahtseil als oberes und unteres Tragseil sowie Zwischenseil, einschl. Rückabspannung (mit 2
getrennten Seilen pro Stütze, Einbau von 3 Seilklemmen je Seilende) und seitliche Abspannung
herstellen:
D = 12 mm, Mindestbruchkraft 91 kN, Seilfestigkeitsklasse mind. 1770 N/mm²,
Korrosionsschutz feuerverzinkt bzw. mind. Klasse B nach DIN EN10244-2 bei Stahlseilen

Die Herstellung der Steher, Rückverankerung und der seitl. Abspannung durch Stabanker mit
aufschraubbarer Öse wird gesondert vergütet. Die Herstellung der V-förmigen Rückabspannungen
wird gesondert vergütet.

Einschl. Belegung mit Maschendrahtgeflecht 50 mm x 50 mm x 3,2 mm, aus hochfestem Draht mit Zink-Aluminium-
Beschichtung mind. 150 g/m², Geflechtmindestzugfestigkeit = 150 kN/m, sowie 3 waagrechte Stahlseile d = 12 mm mit Zn/Al-Beschichtung; incl. aller Seilklemmen etc. sowie einschl. aller Sicherungsmaßnahmen gegen Unterlaufen (Bodenseitige Überlänge der
Geflechtauflage des gleichen Geflechttyps wie Zaunausfachung von mind. 30 cm sowie bergseitige
Auslage).

Geflechtmehrmengen durch den erforderlichen
Geflechtumschlag am oberen Randseil von mind. 1,5
Maschenhöhen sowie die horizontale Verbindung des
Geflechtüberschlags mittels Nähseil (Stahldrahtseil, DU mind. 4,0 mm, verzinkt) des oberen und
unteren, horizontal durchlaufenden Tragseils (DU 12 mm) sind einzurechnen.
Einschl. Überlappung der vertikalen Geflechtränder mit mind. zwei Maschenbreiten und Verbindung
mittels Nähseil (Stahldrahtseil, DU mind. 4,0 mm, verzinkt) in jeder Masche oder systemkonformen Verbindungsclips.
Einschl. Befestigung am Mittelseil durch C-Klammern in jeder zweiten Masche.
Einschl. Verbindung der Geflechtauflage mit dem untersten Tragseil mittels Nähseil, DU mind. 4,0 mm, verzinkt in jeder Masche.
Einschl. aller Verbindungsmittel und Hilfszustände.
Menge: 25,000 m

**00.03.0008 Anker für Fangezaun setzen mit Öse Anker verzinkt**
Anker mit Schaft und Aufschrauböse Stahl, DU = 28
mm,verzinkt, als Zug- und Abstandsanker für Fangezaun
auf Felsböschung setzen.
Einschl. Bohren und verpressen. Bohrloch - DU 70 mm
Verpressmenge bis zu 25kg/m  (PZ 35, CEM I 32,5 R)
Mit aufschraubbaren Ringmuttern für untreres Tragseil und Mittelseil.
Anker verzinkt.
Schaftlänge '3,00 m'
Menge: 10,000 St

**00.03.0009 Anker für Rückverankerung und Seitenanker setzen mit Öse Anker verzinkt**
Anker mit Schaft und Öse aus Stahl, DU = 28
mm,verzinkt, als Rückverankerung für Fangezaun
auf Felsböschung setzen.
Einschl. Bohren und verpressen. Bohrloch - DU 70 mm
Verpressmenge bis zu 25kg/m  (PZ 35, CEM I 32,5 R)
Schaft und Öse geschmiedet und verschweißt.
Anker verzinkt.
Schaftlänge '1,50 m'
Menge: 13,000 St

**00.03.0010 Zulage für Ankermehrlänge DU= 28 mm**
Zulage für Ankermehrlänge DU= 28 mm einschl. Bohrloch
und Verfüllung.
00.03.0008+ Pos.00.03.0010
Menge: 10,000 m

*Hinweis: Drahtseile für Seiten - und Rückabspannung.*
Drahtseile für Seiten - und Rückabspannung (Abrollschutzzaun)
In nicht zusammenhängenden Teilabschnitten.

**00.03.0011 Drahtseile DU 12 herst.**
Drahtseilverspannung DU 12
Seiltyp: Litzenseil gem. EN12385-4
Seilkonstruktion: 6x19S+IWRC
Seilfestigkeitsklasse: 1770 N/mm²
Seildurchmesser: 11 mm
Korrosionsschutz: verzinkt, Klasse B gem. EN 10244-2

, durch die Ösen der Anker
ziehen für die Rückverankerung des Fangezauns.
Erforderliche Befestigungsteile
( Spannschlösser,Kauschen,Drahtseilklemmen etc.) sind
in diese Position miteinzurechnen.
Abgerechnet wird die Länge zwischen den Achsen und der
Befestigungen
( Anker, Stütze), erforderliche Mehrlängen werden nicht
gesondert vergütet und sind  in die Position
einzurechnen.
Menge: 170,000 m

**00.03.0012 Geotextilstrumpf (BECO-VAS 2000,**
Geotextilstrumpf (BECO-VAS 2000, HUESKER D 00.5330) aus
monofilem Polyethlen/Polypropylen-Gewebe zur
Reduzierung des Verpressgutes auf Anordnung der
Bauleitung fachgerecht einbauen.
Der Geotextilstrumpf ist vor dem Einbau der Ankerstäbe
unter Einsatz von entsprechenden Abstandshaltern über
diese zu ziehen, mit Bindedraht an dem Ende zu
verschließen und im Bereich der Abstandshalter zu
befestigen.
Spezialzuschnitt für den gewählten Bohrlochdurchmesser
herstellen.
Menge: 300,000 m

*Hinweis: In nicht zusammenhängenden Teilabschnitten.*

**00.03.0013 Zulage für AnkermehrlängeTyp GEWI,**
Zulage für AnkermehrlängeTyp GEWI, DU= 28 mm einschl.
Bohrloch und Verfüllung.
Als Zulage zu den Pos. Vernetzung und Fangzaun
Menge: 50,000 m

*Hinweis: In nicht zusammenhängenden Teilabschnitten.*

**00.03.0014 Zulage für AnkermehrlängeTyp IBO**
Zulage für AnkermehrlängeTyp IBO 30/11 mm einschl.
Bohrloch und Verfüllung.
Als Zulage zu Pos. Vernetzung und Fangzaun
Menge: 50,000 m

**00.03.0015 Steinschlag-Schutznetz anbringen 4-Eck-Drahtgefl.**
Nagel Abstand 2,5 m x 2,5 m*4-Eck-Drahtgefl.
Steinschlag-Schutznetz aus Viereckgefelcht auf
steilen Felsböschungen anbringen.

Geflechtart : Viereckgeflecht
Maschenweite: 60/60 mm
Drahtstärke: 3,1 mm
Zugfestigkeit der Drähte: 400 - 550 N/mm²
Zugfestigkeit Geflecht: 37 kN/m²
Breite der Bahnen: 2,00 - 3,00 m

Randseil mit Seildurchmesser 12mm, verzinkt Klasse B
gem. EN10244-2, Konstruktion 6x19S+IWRC, gem. EN 12385-4,
Klasse 1770 N/mm², kraftschlüssig mit Eckzahnplatte und Schäkel 5/8" an GEWI-Anker anbringen.
; inkl. aller Befestigungsmaterialien.
Seilendausbildung mit je 4 Drahtseilklemmen gem. EN13411-5.
Die einzelnen Bahnen mit min. 15 cm Überlappung an den
Stößen mit Nähseil Seildurchmesser 4mm, verzinkt Klasse B
gem. EN10244-2, Konstruktion 6x7+WSC, gem. EN 12385-4,
Klasse 1770 N/mm² oder unter Verwendung von C-Klammern in jeder Masche miteinander
 verbinden.
Die Randseile mit Nähseil (Seildurchmesser 4mm) mittels Spiralwicklung oder mit C-Klammern in jeder Masche mit dem Viereckgeflecht verbinden.

Abgerechnet wird die Netzfläche ohne
Berücksichtigung der Überlappungen und der über die
Netzfläche hinausgehenden Drahtseillängen. Anker und
Zahnplatten werden gesondert vergütet.
Seile werden nur als Rahmen für das Netz verwendet.
Menge: 800,000 m2

**00.03.0016 Drahtseile DU 12 herst. Für Steinschlag-Schutznetz**
Drahtseilverspannung DU 12 für Steinschlag-
Seiltyp: Litzenseil gem. EN12385-4
Seilkonstruktion: 6x19S+IWRC
Seilfestigkeitsklasse: 1770 N/mm²
Seildurchmesser: 12 mm
Korrosionsschutz: verzinkt, Klasse B gem. EN 10244-2
Menge: 200,000 m

*Hinweis: GEWI-Anker für Felsvernetzung.*

**00.03.0017 Vollverbundanker L=2,00 m Länge 2,00 m**
Vollverbundanker Typ GEWI, Durchmesser 28 mm oder
gleichw.
inkl. aller Hilfsteile (Muffen,
"Fels", Mindestbohrdurchmesser 70 mm,
Einschl. Bohren und verpressen.
Verpressmenge 25kg/m  (PZ 35, CEM I 32,5 R)
Nachverpressschlauch und Durchführung der
Nachverpressung, einschl. Führung eines Bohrprotokolls
nach Vorgabe des AG und Dokumentation der
Injektionsverläufe (Verpresszeit und -menge). Das
Verpressen erfolgt von unten nach oben. Das  Bohren
erfolgt inkl. der erforderlichen Anseilarbeiten. Die
genauen Bohrpunkte werden gemeinsam vom AN in
Abstimmung mit dem AG vor Ort festgelegt.
Abgerechnet wird ausschließlich die im Boden bzw. Fels
eingebundene Ankerlänge. Ein Überstand wird nicht
gesondert vergütet.
Länge der Nägel 2,00 m,
Menge: 220,000 St

**00.03.0018 Zahnplatten liefern und montieren**
Zahn- o.Krallplatten liefern und montieren für einen
kraftschlüßigen Anschluß an  Schutznetze inkl. aller
Befestigungsmaterialien.
Ausführungsart :ohne Seilführung
Menge: 150,000 St

**00.03.0019 Zahnplatte 1 Seilführung liefern und**
Zahnplatte 1 Seilführung liefern und montieren für einen
kraftschlüßigen Anschluß an  Schutznetze inkl. aller
Befestigungsmaterialien.
Ausführungsart: Zahnplatte mit einer Seilführung
Menge: 50,000 St

**00.03.0020 Eckzahnplatten liefern und montieren**
Eckzahnplatten liefern und montieren
Eckzahnplatten liefern und montieren für einen kraftschlüßigen Anschluß der Randseile in den Vernetzungsecken inkl. aller
Befestigungsmaterialien.
Ausführungsart: Eckzahnplatte mit zwei kraftschlüssigen Anschlüssen
Menge: 20,000 St

**00.03.0021 Zement für Einpressung liefern (PZ**
Zement für Einpressung liefern (PZ 35, CEM I 32,5 R).
Vergütet wird die verbrauchte Menge.
Menge: 3,000 t

*Hinweis: Der Spritzbeton ist einzufärben,*
Der Spritzbeton ist einzufärben,
erforderliche Kosten sind in die Position einzurechnen.

**00.03.0022 Spritzbeton herstellen C25/30 XF4, XC4, XD3 ... bewehrt**
*** Bedarfsposition mit GB
StL-Nr. 2111861892309902
Spritzbeton nach Unterlagen des AG herstellen. Schalung
herstellen, vorhalten und beseitigen. Vorbereiten des
Untergrundes wird gesondert vergütet. Rückprallgut aufnehmen und nach Wahl des AN verwerten.
Bauteil '.Felswand..'
Druckfestigkeitsklasse C25/30.
Expositionsklasse XF4, XC4 und XD3.
Untergrund aus '.Gestein..'
Schichtdicke '.10-30 cm..'
Spritzbeton bewehrt. Bewehrung wird gesondert vergütet.
Menge: 10,000 m3

**00.03.0023 Betonstahl einbauen BSt 500 S**
*** Bedarfsposition mit GB
StL-Nr. 2211821391
Betonstahl entsprechend statischen und konstruktiven
Erfordernissen einbauen.
Bauteil '.Spritzbeton..'
Stahlsorte BSt 500 S.
Menge: 0,500 t

*Hinweis: Burgfrieden 54*

**00.03.0024 Hochfestes Drahtgeflecht liefern und einbauen**
Hochfestes Drahtgeflecht aus legiertem Stahldraht, in
Steilböschung liefern und fachgerecht einbauen.
Hochlast - Geflecht, einschl. Lieferung des
erfoderlichen Systemzubehörs (Klemmen, Klammern,
Clips).
Erforderliche Randseile, Kurznägel, Einschlagnägel,
Zahn-/ Krallplatte und Ankerbohrungen werden
gesondert vergütet. Fachgerechtes Verlegen und
Einbauen der Geflechte einschl. Systemzubehör auf
Steilböschung entsprechend den Vorgaben des
Systemherstellers.
Böschungsneigung vertikal bis 1:1, Böschungshöhe bis
ca. 20 m über FOK. Geflechtverbindung vertikal mit je
einem systemkonformen Verbinder pro Geflechtsmasche
entsprechend den Vorgaben des Systemherstellers.
Die Kosten für sämtl. Geflechtsverbindungen sowie für
systemkonforme Befestigungselemente an umlaufenden
Tragseilen sind in die Position einzurechnen.
Dreidimensionales, hochfestes Maschengeflecht,
Maschenweite max. 50 mm x 50 mm, Zn / Al- Verzinkung,
Schichtdicke mind. 150 g/m², Geflecht aus hochfestem
Stahldraht, Stärke mind. 3,20 mm, Zugfestigkeit des
Geflechtes mind. 150 N/mm.
Abgerechnet wird die vernetzte Fläche. Morphologisch
und systembedingter Mehrverbrauch ist einzukalkulieren
Menge: 300,000 m²

*Hinweis: GEWI-Anker für Felsvernetzung*

**00.03.0025 Vollverbundanker L=2,00 m Länge 2,00 m**
Vollverbundanker Typ GEWI, Durchmesser 28 mm oder
gleichw.
inkl. aller Hilfsteile (Muffen,
"Fels", Mindestbohrdurchmesser 70 mm,
Einschl. Bohren und verpressen.
Verpressmenge 25kg/m  (PZ 35, CEM I 32,5 R)
Nachverpressschlauch und Durchführung der
Nachverpressung, einschl. Führung eines Bohrprotokolls
nach Vorgabe des AG und Dokumentation der
Injektionsverläufe (Verpresszeit und -menge). Das
Verpressen erfolgt von unten nach oben. Das  Bohren
erfolgt inkl. der erforderlichen Anseilarbeiten. Die
genauen Bohrpunkte werden gemeinsam vom AN in
Abstimmung mit dem AG vor Ort festgelegt.
Abgerechnet wird ausschließlich die im Boden bzw. Fels
eingebundene Ankerlänge. Ein Überstand wird nicht
gesondert vergütet.
Länge der Nägel 2,00 m,
Menge: 100,000 St

**00.03.0026 Zahnplatten liefern und montieren**
Zahn- o.Krallplatten liefern und montieren für einen
kraftschlüßigen Anschluß an  Schutznetze inkl. aller
Befestigungsmaterialien.
Ausführungsart :ohne Seilanschluß
Menge: 50,000 St

**00.03.0027 Zahnplatte 1 Seilführung liefern**
Zahnplatte 1 Seilführung liefern und montieren für einen
kraftschlüßigen Anschluß an  Schutznetze inkl. aller
Befestigungsmaterialien.
Ausführungsart: Zahnplatte mit einer Seilführung
Menge: 30,000 St

**00.03.0028 Eckzahnplatten liefern und montieren**
Eckzahnplatten liefern und montieren
Eckzahnplatten liefern und montieren für einen kraftschlüßigen Anschluß der Randseile in den Vernetzungsecken inkl. aller
Befestigungsmaterialien.
Ausführungsart: Eckzahnplatte mit zwei kraftschlüssigen Anschlüssen
Menge: 20,000 St

**00.03.0029 Mauerwerk abbrechen Aufbr.tw.entsogen**
StL-Nr. 15119012999001
Mauerwerk nach Unterlagen des AG abbrechen. Abgerechnet
wird das abgebrochene Mauerwerk, wobei Öffnungen und
Nischen bis zu 0,5 m3 Einzelgröße und Schlitze bis zu
0,1 m3/m übermessen werden.
Bauteil 'unterstromige Flügelwand und Teilbereiche der
Stützwand. Schadhafte Natursteinmauer zur
Neuaufmauerung abräumen.
Restlichen Wandbereich zur Anbindung an das neue
Mauerwerk abbrechen und vorbereiten.'
Mauerwerk 'aus Natursteinen (Grauwacke), bereichsweise
Fugen freigespühlt, teilweise vermörtelt.'
Abbruchart 'ohne Sprengen. Mauerwerk in Schichten
abtragen, reinigen und Bauseits lagern. Mauerwerk bis
auf vorhandenen Fundament abtragen.
Transportentfernung bis 50-100m.
Erforderliche Handarbeit ist in den EP einzurechnen.'
Nicht wieder verwertbare Steine und übriges Abbruchgut
entsorgen. Entsorgung wird gesondert vergütet.
Menge: 25,000 m3

**00.03.0030 Natursteine liefern und einb.**
Natursteine Moselgrauwacke liefern und wieder in Anpassung an
den Bestand der Stützlwand einbauen.
Steingröße ca. 10 - 35cm
Steinhöhe ca. 10 - 20cm
Natursteine in Trasszement-Estrichbetonbett einbauen.
Ausfugen wird gesondert vergütet.
Bauteil = Unterstromige Flügelwand
Material = Natursteinmauerwerk
Abgerechnet werden die tatsächlich eingebauten Natursteine gemessen in der Schräge der tatsächlich eingebauten Ansichtsfläche.
Menge: 20,000 m²

**00.03.0031 Naturst.-Mauerwerk herst, St. d. AG Wand, einseitig Bruchsteinmauerw. Steine gelagert**
StL-Nr. 1511912812000100
Mauerwerk aus Natursteinen des AG einschließlich Form-
und Ecksteinen nach Unterlagen des AG herstellen. Fugen
auskratzen. Ausfugen wird gesondert vergütet.
Mauerwerk für Wand, einseitig als Sichtmauerwerk.
Art = Bruchsteinmauerwerk.
Steine lagern innerhalb der Baustelle.
Menge: 25,000 m3

*Hinweis: Serpentinenweg*

**00.03.0032 Hochfestes Drahtgeflecht liefern und einbauen**
Hochfestes Drahtgeflecht aus legiertem Stahldraht, in
Steilböschung liefern und fachgerecht einbauen.
Hochlast - Geflecht, einschl. Lieferung des
erfoderlichen Systemzubehörs (Klemmen, Klammern,
Clips).
Erforderliche Randseile, Kurznägel, Einschlagnägel,
Seilanker, Krallplatte und Ankerbohrungen werden
gesondert vergütet. Fachgerechtes Verlegen und
Einbauen der Geflechte einschl. Systemzubehör auf
Steilböschung entsprechend den Vorgaben des
Systemherstellers.
Böschungsneigung vertikal bis 1:1, Böschungshöhe bis
ca. 20 m über FOK. Geflechtverbindung vertikal mit je
einem systemkonformen Verbinder pro Geflechtsmasche
entsprechend den Vorgaben des Systemherstellers.
Die Kosten für sämtl. Geflechtsverbindungen sowie für
systemkonforme Befestigungselemente an umlaufenden
Tragseilen sind in die Position einzurechnen.
Dreidimensionales, hochfestes Maschengeflecht,
Maschenweite max. 50 mm x 50 mm, Zn / Al- Verzinkung,
Schichtdicke mind. 150 g/m², Geflecht aus hochfestem
Stahldraht, Stärke mind. 3,20 mm, Zugfestigkeit des
Geflechtes mind. 150 N/mm.
Abgerechnet wird die vernetzte Fläche. Morphologisch
und systembedingter Mehrverbrauch ist einzukalkulieren
Menge: 200,000 m²

*Hinweis: GEWI-Anker für Felsvernetzung*

**00.03.0033 Vollverbundanker L=2,00 m Länge 2,00 m**
Vollverbundanker Typ GEWI, Durchmesser 28 mm oder
gleichw.
inkl. aller Hilfsteile (Muffen,
"Fels",Mindestbohrdurchmesser 70 mm,
Einschl. Bohren und verpressen.
Verpressmenge 25kg/m  (PZ 35, CEM I 32,5 R)
Nachverpressschlauch und Durchführung der
Nachverpressung, einschl. Führung eines Bohrprotokolls
nach Vorgabe des AG und Dokumentation der
Injektionsverläufe (Verpresszeit und -menge). Das
Verpressen erfolgt von unten nach oben. Das  Bohren
erfolgt inkl. der erforderlichen Anseilarbeiten. Die
genauen Bohrpunkte werden gemeinsam vom AN in
Abstimmung mit dem AG vor Ort festgelegt.
Abgerechnet wird ausschließlich die im Boden bzw. Fels
eingebundene Ankerlänge. Ein Überstand wird nicht
gesondert vergütet.
Länge der Nägel 2,00 m,
Menge: 70,000 St

**00.03.0034 Zahnplatten liefern und montieren**
Zahn- o.Krallplatten liefern und montieren für einen
kraftschlüßigen Anschluß an  Schutznetze inkl. aller
Befestigungsmaterialien.
Ausführungsart :ohne Seilanschluß
Menge: 50,000 St

**00.03.0035 Zahnplatte 1 Seilführung liefern und**
Zahnplatte 1 Seilführung liefern und montieren für einen
kraftschlüßigen Anschluß an  Schutznetze inkl. aller
Befestigungsmaterialien.
Ausführungsart: Zahnplatte mit einer Seilführung
Menge: 10,000 St

**00.03.0036 Eckzahnplatten liefern und montieren**
Eckzahnplatten liefern und montieren
Eckzahnplatten liefern und montieren für einen kraftschlüßigen Anschluß der Randseile in den Vernetzungsecken inkl. aller
Befestigungsmaterialien.
Ausführungsart: Eckzahnplatte mit zwei kraftschlüssigen Anschlüssen
Menge: 10,000 St
